# Goetheplatz 1, MH
Angebotsaufforderung (GAEB DA XML 3.2, DA83)
Projekt: 077202
Währung: EUR
Erstellt mit: GXML Toolbox V3.3 R20230829, iTWO_64 V24.0.454, 29.07.2025

## 01-120 Maurerarbeiten, Goetheplatz 1, Mülheim
Datum: 29.07.2025

### Bereich 1 Maurerarbeiten

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) Gewerkespezifische Vorbemerkungen*
C)  Gewerkespezifische Vorbemerkungen

Stemmarbeiten sind mit scharfen Werkzeugen auszuführen, um größere Zerstörungen des Mauerwerks zu vermeiden. Die aktuell gültigen DIN sind zu beachten. Die Standfähigkeit der Wände darf keinesfalls beeinträchtigt werden. Wo möglich, sind zwingend elektrische Bohrer oder Fräsen zu verwenden.
Vor Beginn der Arbeiten sind mit dem Auftraggeber die Meterrisse und Höhenquoten zu kontrollieren und abzustimmen.

Bei Leistungen, die nach Fertigstellung nicht mehr sichtbar bzw. prüfbar sind, ist durch den AN eine Fotodokumentation den Rechnungsunterlagen unaufgefordert beizulegen. Ansonsten können die Leistungen nicht vergütet werden.

Mauerwerksteile / Wände sind im Verband herzustellen, bzw. fachgerecht zu verankern.  Das Vermauern von verschiedenen Steinarten, z.B. Ziegel / Kalksandsteine, in einem Mauerwerksteil ist untersagt.
Putzprofile dürfen in Feuchträumen nur im Unterputz verbleiben,wenn  diese  aus  Edelstahl  sind.  Andernfalls  sind  sie  nach Fertigstellung des Putzes zu entfernen. Die Positionen für die Herstellung von Putz- und Estrichen sind hinsichtlich ihrer Ebenheit entsprechend der aktuellen DIN auszuführen.
In den Einzelpreisen der Positionen ist die Lieferung, das Vorhalten und der Einbau aller Hilfsmittel und -stoffe enthalten; ebenso der Abtransport und die Entsorgung von anfallendem Schutt.
Die Arbeiten in den Wohnungen sind jeweils innerhalb eines Arbeitstages zu erledigen. Möbel, mietereigene Gegenstände  Bauteile anderer Gewerke etc. sind zu schützen.

Sollten  im  Rahmen  der  Arbeiten  Gefahrstoffe,  wie  etwaasbesthaltige  Materialien  aufgefunden  werden  oder  nur  der Verdacht darauf bestehen, ist vor Wiederaufnahme der Arbeiten umgehend die Bauleitung zu verständigen.

*Hinweis: Angaben zum Objekt u. Terminie*
BAUVORHABEN: Mülheim, Goetheplatz 1

Gewerk: Maurer- und Putzarbeiten

Angaben zum Bauwerk

Die Gebäude sind 4- geschossig und bestehen aus:
- Kellergeschoß
- Erdgeschoß
- 1. Obergeschoß
- 2. Obergeschoß
- 3. Obergeschoß
- Dachgeschoß
(Satteldach mit Abwalmungen)

I) Termine Wohnungen: 15.09.2025 - 03.10.2025 ( einschl.
Gartenmauer)
II) Termine Treppenraum: 22.09.2025 - 17.10.2025

Die Arbeiten in den Wohnungen müssen in Abstimmung mit der Fensterfirma erfolgen. Die Abbruch/Demontagearbeiten je Wohnung sind innerhalb eines AT auszuführen (siehe Leistungstext, ausgenommen Putzarbeiten abhängig von Trocknungszeiten.)

Vor Angebotsabgabe wird eine eigenständige Besichtigung der
Gebäude und der Bauumfeldes empfohlen. Gemeinsame Ortsbesichtigungen finden nicht statt. Der Bieter hatsich selbst an der Baustelle ausreichend zu informieren.
Vor Angebotsabgabe wird eine eigenständige Besichtigung der
Gebäude und der Bauumfeldes empfohlen. Gemeinsame Ortsbesichtigungen finden nicht statt. Der Bieter hat
sich selbst an der Baustelle ausreichend zu informieren.

An den Gebäuden
Mülheim, Goetheplatz 1
Goetheplatz 3, Bürgerstr. 1,
die Baumaßnahmen an allen Gebäuden werden in einem Bauabschnitt ausgeführt.

Es werden energetische Modernisierungsmaßnahmen durchgeführt. Folgende Maßnahmen werden ausgführt:
WDVS, Balkonsanierung inkl. neuer Balkongeländer, Elektroarbeiten, Erneuerung der Tür- und Fensteranlagen, Dacharbeiten u.weiteres.

Die gesamte Bauzeit für alle Gewerke beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. anderen Mieteinheiten, sind eigenständig vom AN mit den Mietern zu vereinbaren (per Aushänge o. persönlichen Mieterkontakt). Kontaktdaten der Mieter können für die Dauer der Maßnahmen zur Verfügung gestellt werden. Die vereinbarten Termine sind zuverlässig / verbindlich
einzuhalten.

Materiallagerflächen werden bei der Baubesprechung vor Baubeginn bei der gemeinsamen Begehung mit der BL festgelegt. Ein Plan zur Lagerung von Materialien ist 14 Tage zuvor der Bauleitung vorzulegen.

Feuerwehrzufahrten und Stellflächen (falls vorhanden):
Die Feuerwehrzufahrten und Abstellflächen gem. des beiliegenden Lageplanes dürfen für die Baustelleneinrichtung nicht genutz werden. Diese Bereiche sind ständig freizuhalten.
Kurzfristige Nutzung für Materiallieferung, Be- und Entladen ist zulässig.

#### Abschnitt 1.1 Abbruch u. Mauerwerk

*Hinweis: Hinweis*
Fensterbrüstung brechen gem. Langtext LV
Fensterbrüstung für den Einbau einer Balkontür
herausschneiden.
Die Containerstellung und die Entsorgung ist in allen
Einheitspreisen einzukalkulieren.
Sämtlicher Materialtranport und Abtransport von Schutt und Abfällen, müssen über die bauseits gestellten Gerüste erfolgen. Die Wohnung des Mieters darf nicht als Durchgang benutzt werden.
Die Flächen sind nach Abräumen der Schutzvorkehrungen (Staubwand, Abdeckmaterial, OSB Platten) sauber zu hinterlassen und mit Fotos zu dokumentieren.

**1.1.10 Fensterbrüstung brechen/ schneiden**
Fensterbrüchung brechen/ schneiden

1. Kleinmöbel der Mieter sind bauseits aus dem Arbeitsbereich zu entfernen.
2. Bodenflächen im Arbeitsbereich mit Malervlies
PE-beschichtet abkleben einschl. Überlappungsüberklebung.
Nach Abschluss der Arbeiten ist die Abklebung zu entfernen und zu
entsorgen.
3. Staubwand mit Teleskopstangen und Folienbekleidung
staubdicht um den Arbeitsbereich aufstellen und nach Abschluss der
Arbeiten entfernen. Wand und Deckenbeläge sind ausreichend zu
schützen. Schutz des Bodens u. Decke im Anschluss-Bereich der Staubschutzwand mit einer OSB-Platte. Die Bodenflächen im Arbeitsbereich hinter der Staubschutzwand sind mit OSB-Platten abzudecken. Staubschutzwand ist je nach erforderlichem Arbeitsbereich ca. 1,00 m Tiefe einzuplanen.

4. Fensterelement (Kunststoff mit Isolierverglasung) und Fensterbänke innen und aussen demontieren, abtransportieren und fachgerecht entsorgen Fenstergrösse: ca. 1,20 x 1,40m
Der Ausbau des Fenster muss in Zusammenarbeit mit dem Fensterbauer erfolgen, ggf. muss das Fenster noch eingebaut belassen werden.

5. Aussenmauerwerk mit Kellenwurfputz aus Kalk-Zementputz,
Brüstungsmaße: b x h ca. 0,90 x 1,20 m
Brüstungs Gesamtstärke mit Außen- u. Innenputz bis 40cm, mittels zwei Vertikalschnitte von Aussen auf beiden Leibungsseiten bis zur Oberkante der Betondecke, und mittels einem Horizontalschnitt, Oberkante der Betondecke durchschneiden. Abgeschnittene Mauerscheibe herausnehmen und in den bereitgestelltenContainerschaffen. Die Oberflächengüte der Schnittflächen sollte Q2 entsprechen.
Brüstungshöhe bis 1,0 m

6. Vorhandene Fensteranschläge mit anhaftenden Aussen- und Innenputz,Gesamtstärke bis 20 cm mittels zwei Vertikalschnitte von Aussen auf beiden Leibungsseiten abschneiden. AbgeschnitteneLeibungssteine herausnehmen und in den bereitgestellten Container schaffen, ca. 1,50 m (2 mal - die Position wird je Fenster abgerechnet)
7. Die beschriebenen Leistungen sind mit Absprache der
Bauleitung genauestens zu terminieren. Es wird zwingend vorausgesetzt,
dass am gleichen Tag in die geschnittene Öffnung die
Balkontür eingebaut´werden kann. Die Arbeiten werden zeitlich versetzt zur
Ausführung kommen.

8. Nach Abschluss der Arbeiten sind sämtliche Schutzvorkehrungen (Abdeckmaterilien, Staubschutzwand etc.) restlos zu entfernen, über das Gerüst abzutransportieren und zu entsorgen.
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Menge: 4,000 Stck

**1.1.20 Balkontüröffnung sichern außenseitig**
*** Bedarfsposition mit GB
Balkontüröffnung sichern außenseitig

Für den Fall, dass die Balkontür nicht am selben Arbeitstag einegesetzt werden kann, ist die Öffnung im Bereich der abgebrochenen Brüstung mit einer OSB-Platte, außenseitig zu verschließen. Nach Einbau der Balkontüre ist die Platte zu entsorgen.
Menge: 4,000 Stck

**1.1.30 Holzfußleisten ausbauen**
*** Bedarfsposition mit GB
Holzfußleisten einschl. Viertelstäbe oder Deckleisten
ausbauen, laden, abfahren und nach den abfallrechtlichen Bestimmungen
entsorgen,einschl. Kippgebühren.
Menge: 6,000 m

**1.1.40 Teppichboden ausbauen**
*** Bedarfsposition ohne GB
Teppichboden, PVC-Belag  u.s.w. im Arbeitsbereich, sauber einschneiden, aufnehmen, verladen und nach den abfallrechtlichen Bestimmungen entsorgen, einschl. Kippgebühren.

- Diese Leistung erfolgt nur nach Anweisung und in Absprache mit der Bauleitung -
Menge: 0,000 m²

**1.1.50 Laminatboden ausbauen**
*** Bedarfsposition ohne GB
Laminatboden einschl. Trittschalldämmung usw. im Arbeitsbereich, sauber einschneiden  oder abtrennen, aufnehmen, laden, abfahren und nach den abfallrechtlichen Bestimmungen entsorgen,

- Diese Leistung erfolgt nur nach Anweisung und in Absprache mit der Bauleitung -
Menge: 0,000 m²

**1.1.60 Spanplatten ausbauen**
*** Bedarfsposition ohne GB
Mit der Dielung verschraubte Spanplatten, sauber einschneiden, aufnehmen,
laden, abfahren und nach den abfallrechtlichen Bestimmungen
entsorgen, einschl. Kippgebühren.
- Diese Leistung erfolgt nur nach Anweisung und in Absprache mit der Bauleitung -
Menge: 0,000 m²

**1.1.70 Dielung ausbauen**
*** Bedarfsposition ohne GB
Dielung für Mauerwerk ausbauen
Holzdielen im Arbeitsbereich, einschl. der Fußleisten und Viertelstäbe,
für ggf. beizumauernde Öffnungen,
sauber einschneiden ausbauen, laden, abfahren und nach den
abfallrechtlichen Bestimmungen entsorgen, einschl. Kippgebühren.

- Diese Leistung erfolgt nur nach Anweisung und in Absprache mit der Bauleitung -
Menge: 0,000 m²

**1.1.80 Mauerwerk**
*** Bedarfsposition ohne GB
Leibungsbereiche aufgrund brüchiges Mauerwerk innen u. außen, mit geeignetem Mauerstein aufmauern,
Mauewerksstärke ca. 25 cm
Menge: 0,000 m²

**1.1.90 Glasbausteinwand Treppenhaus abbechen und Sicherung**
Glasbausteinwand Treppenhaus abbechen.

Fachgerechter Abbruch einer bestehenden Glasbausteinwand im Treppenhaus einschließlich aller erforderlichen Nebenarbeiten.
Bei der Glasbausteinwand handelt es sich um eine Trepperaum-Außenwand.

Die Glasbausteinwand besteht aus ca. 8 cm dicken Glasbausteinen mit Mörtelfugen und evtl. Bewehrungsstäben.
Die Abtransport- und Entsorgungskosten für die abgebrochene Glasbausteinwand inkl. aller Bestandteile, ist in die Position einzurechnen.
Ebenfalls in dieser Position enthalten sind alle für die Ausführung der eigenen Arbeiten gegebenenfalls erforderlichen Innengerüste, Gerüstböcke oder ähnliche Hilfskonstruktionen. Eine gesonderte Vergütung hierfür erfolgt nicht

Die Arbeiten beinhalten insbesondere:

Absicherung des Arbeitsbereichs gemäß den geltenden Unfallverhütungsvorschriften und Sicherung des Treppenhauses als Verkehrsweg im Gebäude inneren.

Schutz und Abdeckung angrenzender Bauteile.

Vorsichtiger, erschütterungsarmer Rückbau der Glasbausteine.

Abtransport und Entsorgung des Abbruchmaterials gemäß den geltenden Vorschriften.

Entfernen von Mörtelresten, Ausgleichsschichten, Anschlussprofilen und ggf. Stürzen.

Herstellung eines sauberen Wand- oder Deckenschlusses.

Der Zugang zu dem Arbeitsort, die Ausführung der Arbeiten und der Transport- und Abtransport der Abbruch-/-Materialien erfolgt ausschließlich über die Gerüste.

Vor dem Rückbau der Glasbausteinwand ist eine Staubschutzwand gemäß nachfolgender Beschreibung zu errichten. Diese dient zugleich als Absturz- und Vandalismussicherung sowie zur Gewährleistung der sicheren Nutzung des Treppenraumes als Verkehrsweg während der gesamten Bauzeit, einschließlich der Arbeiten der Folgegewerke (z. B. Fenster).

Die Öffnung bzw. der Bereich der Glasbausteinwand ist mit einer standsicheren Holzverschalung aus OSB inkl. rückseitiger Aussteifung temporär zu sichern. Die Sicherung muss gegen Absturz geeignet und vandalismussicher ausgeführt sein:

Holzrahmenkonstruktion aus Konstruktionsvollholz (KVH), statisch ausreichend bemessen und ausgesteift, vertikal und horizontal.
Beplankung mit OSB/3-Platten, ≥ 18 mm stark, durchstoßsicher verschraubt.
Falls erforderlich: Außenseitiger Witterungsschutz - Folie
Die Öffnung ist nach dem Rückbau der Glasbausteinwand für die Dauer der Arbeiten und standsicher durch die beschriebene Konstruktion zu verschließen bzw. zu sichern, bis eine neue Wand-/Fensterkonstruktion eingebaut wird.

Die sichere Nutzung des Treppenraumes als Verkehrs- und Rettungsweg ist während der gesamten Ausführungszeit uneingeschränkt zu gewährleisten.

Die Konstruktion muss so angebracht werden, dass eine etwa etagenweise Demontage möglich ist, je nach Fortschritt der nachfolgenden Arbeiten.

Die Konstruktion ist jederzeit demontierbar auszuführen.
Schraubverbindung der Platten mit der Unterkonstruktion und der Rahmenkonstruktion am Baukörper (zerstörungsfrei rückbaubar).

Die Maße und Lage gemäß Bestandsaufnahme bzw. Planunterlagen.

Schäden an angrenzenden Bauteilen ist zu vermeiden.

Nach Fertigstellung der Abbruch-, Maurer, und Fensterarbeiten, und nach Freigabe durch den BL des AG, ist die Schutzwand zu demontieren.
DieTransport und Entsorgungskosten sind in diese Position einzukalkulieren.
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Menge: 30,000 m²

**1.1.100 Zulage zu Vorposition Öffnung mit Zementfaserplatten**
*** Bedarfsposition mit GB
wie Vorposition, jedoch Öffnung mit Zementfaserplatten
- nicht brennbar-

Die Öffnung bzw. der Bereich der Glasbausteinwand

Für den Rückbau der Glasbausteinwand  Öffnungsbereich im Treppenhaus temporär, rückbaubar und absturzsicher zu verschließen.
Die Ausführung erfolgt mit einer mechanisch befestigten Konstruktion, bestehend aus:

Unterkonstruktion aus verzinkten CD-/UD-Profilen mit rückseitiger Aussteifung

Beplankung mit nicht brennbaren Zementfaserplatten, z. B. Fermacell Powerpanel HD (≥12,5 mm) oder gelichwertig

Schraubverbindung der Platten mit der Unterkonstruktion und der Unterkonstruktion am Baukörper (zerstörungsfrei rückbaubar).

Absicherung gegen Absturz, Durchbruch und Vandalismus

Fugenausbildung umlaufend mit flexiblem Dichtstoff oder offen zur Belüftung in Abstimmung mit der Bauleitung

Für die Dauer der Sicherung bis zum Einbau der neuen Wandkonstruktion und Fensteranlage.

Demontage und ggf. Entsorgung der Konstruktion mit Einbau der neuen Wandkonstruktion und Fensteranlage.
Menge: 30,000 m²

**1.1.110 Aussenmauerwerk (Gartenmauer)**
Aussenmauerwerk, Gartenmauer, Ziegelmauerwerk mit  aus Kalk-Zementputz, Gesamtstärke bis 40cm, mittels Vertikalschnitte bis zur Oberkante des Fundamentes bzw. Geländeoberfläche, und mittels einem Horizontalschnitt, bis zur Oberkante des Fundamente durchschneiden. Abgeschnittene Mauerscheibe herausnehmen und in den bereitgestellten Container schaffen. Die Position beinhaltet die Demontage und Entsorgung der Natursteinplatte als Mauerabdeckung.
Das Abtragen der Mauer kann in mehreren Abschnitten erfolgen.
Die Höhe der Bestandsmauer beträgt ca. 1,00 m.
Menge: 3,000 m³

#### Abschnitt 1.2 Putzarbeiten / Estrich

**1.2.10 Wandputz innen (im Bereich Fensterbrüstungen)**
Inneren Wandputz,ca. 2 cm stark. einlagig als Feinputz, mit
Gipsputz, Fabrikat Knauf Rotband, MP 75 oder gleichwertig vollkommen eben,
lot- und fluchtrecht herstellen, sauber abreiben und filzen. Die Übergänge an
bestehenden Putzflächen sind sauber beizuarbeiten. Die erforderlichen Gerüstböcke sind vom Auftragnehmer zu stellen und werden nicht gesondert
vergütet.
Menge: 12,000 m²

**1.2.20 Wandputz - Putzflächen < 0,50 m²**
inneren Wandputz, Putzflächen unter 0,50 qm,
2 cm Stärke einlagig als Feinputz mit Gipsputz, Fabrikat Knauf Rotband, MP 75 oder gleichwertig,vollkommen eben, lot- und fluchtrecht herstellen, sauber abreiben und
filzen.Die Übergänge an bestehenden Putzflächen sind sauber
beizuarbeiten.
Die erforderlichen Gerüstböcke sind vom Auftragnehmer zu
stellen und werden nicht gesondert vergütet.
Menge: 10,000 m²

**1.2.30 Eckschutzschienen**
Eckschutzschienen
verzinkte Eckschutzschiene liefern und fachgerecht
einsetzen und sauber einputzen
Menge: 24,000 m

**1.2.40 Estrich im Bereich der Durchbrüche**
Estrich ergänzen / erstellen im Bereich der
Wanddurchbrüche inkl. Dämmstreifen zur neu eingebauten Balkontür.
Fläche ca. 30 cm x 120 cm
Menge: 4,000 Stck

**1.2.50 E-Schlitze verputzen**
*** Bedarfsposition ohne GB
E-Schlitze schliessen, bis 10cm Breite
als Feinputz, mit Gipsputz,
Fabrikat Knauf Rotband, MP 75 o. gleichwertig, vollkommen eben,
lot- und fluchtrecht herstellen, sauber abreiben und filzen. Die Übergänge an
bestehendenPutzflächen sind sauber beizuarbeiten.
Menge: 1,000 m

#### Abschnitt 1.3 Maurerarbeiten Brandwandqualität

*Hinweis: Hinweise zur Auführung*
Hinweise zur Ausführung

Eine Ortsbesichtigung vonr Angebotsabgabe ist dringend erforderlich.

Die Arbeiten werden in einem bewohnten Gebäude, Treppenraum, durchgeführt. Die Nutzung des Treppenraumes muss während der Arbeiten jederzeit, als Rettungsweg, aufrecht erhalten werden.
Das bestehende Treppengeländer kann für die Arbeiten nicht abgenommen werden. Die engen Platzverhältnisse sind bei der Angebotsabgabe zu berücksichtigen (Ortsbesichtigung vorab).

Für Ausführung der statischen und brandschutztechnischen Arbeiten sind spätestens zu der Abnahme der Leistungen, Fachunternhmerbescheinigungen, Übereinstimmungserklärungen und weiterebautechnischen Nachweise /Prüfzeugnisse, einzureichen.

Ebenfalls in den nachfolgenden Positionen enthalten sind alle für die Ausführung der eigenen Arbeiten gegebenenfalls erforderlichen Innengerüste, Gerüstböcke oder ähnliche Hilfskonstruktionen. Eine gesonderte Vergütung hierfür erfolgt nicht

**1.3.10 Mauerwerk, d=24 cm, KS MG**
Brandwand

Mauerwerk, KS 12 / 1,8 / IIa, tragend,
d=24 cm, entsprechend der Vorgaben der DIN 4102 / DIN EN 1996 herstellen.

Herstellen einer Brandwand gemäß DIN 4102-4 / DIN EN 1996 / DIN EN 1996/NA sowie den Anforderungen der jeweils gültigen Landesbauordnung.
Das Mauerwerk ist tragend, einschalig und besteht aus Kalksandvollsteinen (KS) der Rohdichteklasse 1,8 und Druckfestigkeitsklasse II a.
Wanddicke: 24 cm
Erforderliche Feuerwiderstandsdauer: F90-A (nichtbrennbar, ohne brennbare Bestandteile)

Die Steine sind im Verband zu vermauern. Lager- und Stoßfugen sind vollflächig mit der angegeben Mörtelklasse nach DIN EN 998-2 auszuführen.
Die Ausführung hat hohlraumfrei, dicht gestoßen und lot- und fluchtgerecht zu erfolgen.

Die Kosten für den Transport, das Mauern und eventuell erforderliches heben mittels Hebezeug zum Einbauort, ist in die Position einzukalkulieren. (Keine Kranstellung bauseits!)

Ebenfalls in dieser Position enthalten sind alle für die Ausführung der eigenen Arbeiten gegebenenfalls erforderlichen Innengerüste, Gerüstböcke oder ähnliche Hilfskonstruktionen. Eine gesonderte Vergütung hierfür erfolgt nicht
Menge: 26,000 m²

**1.3.20 KS-U-Schale, Aussteifung**
KS-U-Schale, zur Aussteifung der Brandwand
gemäß statischen Angaben.

KS-U-Schale, b x h = 24 x 24 cm,
in Einzellängen ca. 3,15 m, liefern und entsprechend der statischen Vorgaben, etagenweise, einbauen.
Der Ausführung beinhalten:
-  die Herrstellung der Auglagerflächen/ -Taschen von 12cm Tiefe.
- das fachgerechte Verlegen der Bewehrung der KS-U- Schale mittels Rundstähle und Bügel, gemäß der Stückliste aus der Statik
- das Herstellen der Anschlüsse an das Bestandsmauerwerk mittel HILTI HIT HY 170 d=12 ,l=15 cm 4 Stc. je Anschluss, gemäß Statik
- das Betonieren der U-Schale
- einschließlich Lieferung und Einbau der genannten Arbeiten in fix und fertiger Arbeit.

Die Teilleistungen diese Position sind in den Einheitspreis einzukalkulieren.

Die Einzelnen Arbeitsschritte sind per Fotodokumentation festzuhalten (Auflagertiefen, Bewehrungstähle etc.)
Der Rechnung sind Liefernachweise beizufügen.

Ebenfalls in dieser Position enthalten sind alle für die Ausführung der eigenen Arbeiten gegebenenfalls erforderlichen Innengerüste, Gerüstböcke oder ähnliche Hilfskonstruktionen. Eine gesonderte Vergütung hierfür erfolgt nicht
Menge: 10,000 m

**1.3.30 Putzarbeiten, Innenputz, KS-Mauerwerk**
Putzarbeiten Brandwand

Herstellen eines einlagigen Innenputzes aus Kalkzementputz auf neuem Mauerwerk aus Kalksandstein gemäß DIN 18550-1, DIN EN 998-1, DIN 20000-412
Putzmörtel: Kalkzementputz, Werktrockenmörtel nach DIN EN 998-1, Mörtelgruppe Normalmörtel GP, Druckfestigkeitsklasse CS II, Brandverhalten A1
Putzdicke: bis 15 mm
Putzgrund: tragfähiges, sauberes Mauerwerk aus Kalksandstein
Vorbehandlung: gegebenenfalls. Haftbrücke oder Putzgrundierung bei stark saugendem Untergrund
Oberfläche: gerieben oder gefilzt, Qualitätsstufe Q2 (Standard)
Ausführung: aus Platzgründen von Hand, in einem Arbeitsgang
Trocknungszeiten: mind. 1 Tag pro mm Putzdicke vor Weiterbearbeitung
Besondere Hinweise: Bei Verwendung von Putzprofilen sind dafür geeignete rostfreie, Profile anzuwenden. Ecken und Kanten mit Putzprofilen ausbilden, Anschlussfugen mit Trennstreifen
Ebenfalls in dieser Position enthalten sind alle für die Ausführung der eigenen Arbeiten gegebenenfalls erforderlichen Innengerüste, Gerüstböcke oder ähnliche Hilfskonstruktionen. Eine gesonderte Vergütung hierfür erfolgt nicht
Menge: 30,000 m²

**1.3.40 Trockenputz, GK-Platte**
*** Bedarfsposition ohne GB
Trockenputzsystem GKF-Platten auf Kalksandstein, System Knauf oder gleichwertig
Liefern und ansetzen Feuerschutzplatten GKF als Trockenputzsystem auf Innenwänden aus Kalksandstein gemäß DIN 18180 / DIN EN 520, DIN 18550-1.
Plattentyp: Ausbau-Feuerschutzplatte GKF, Typ DF gemäß DIN EN 520, Dicke 12,5 mm
Untergrund: tragfähiges, sauberes Mauerwerk aus Kalksandstein
Haftvermittler: Grundierung bei stark saugenden oder glatten Untergründen
Kleber: Systemgeeigneter Ansetzgips/ Ansetzbinder ( z.B. Knaus Perlfix)aufgetragen, gemäß Verarbeitungsvorgaben des Herstellers,
Verlegung: Platten im Verband, ohne Kreuzfugen, stumpf gestoßen
Fugenbehandlung: Verspachtelung der Fugen mit Fugenspachtel gemäß Herstellerangaben, z.B. Knauf Uniflott
Oberfläche: Q3
Brandverhalten: Nicht brennbar, Baustoffklasse A2-s1,d0 gemäß DIN EN 13501-1
Verarbeitung: gemäß Knauf Verarbeitungsrichtlinien oder Verarbeitungsrichtlinie des jeweiligen Systemherstellers. Es sind ausschließlich Materialien eines Systemherstellers zu Verwenden. Das verwenden von Systemübergreifenden Produkten (vermischen) ist nicht gestattet.
Ebenfalls in dieser Position enthalten sind alle für die Ausführung der eigenen Arbeiten gegebenenfalls erforderlichen Innengerüste, Gerüstböcke oder ähnliche Hilfskonstruktionen. Eine gesonderte Vergütung hierfür erfolgt nicht
Die erforderliche Übereinstimmungserklärung, Prüfzulassungen des Systems und die Fachunternhemerbescheinigugen sind spätestens mit der Ausf
Menge: 30,000 m²
